# Sonda geotérmica simple

- Propiedad del archivo: CYPE INGENIEROS, S.A.
- Formato: FIEBDC-3/2002
- Divisa: EUR
- Costes indirectos: 3.00 %
- IVA: 21.00 %

**ICU010** Ud Sonda geotérmica simple, para instalación vertical, de 60 m de longitud y 90 mm de diámetro, Turbo Collector "MUOVITECH", formada por tubo de polietileno de alta densidad (PE 100) de 40 mm de diámetro, PN=16 atm y 3,7 mm de espesor, SDR11, con microaletas en su interior, con tubo de inyección, y mortero preparado de bentonita y cemento.
Suministro de sonda geotérmica para instalación vertical, de 60 m de longitud y 90 mm de diámetro, Turbo Collector "MUOVITECH", formada por un tubo de polietileno de alta densidad (PE 100) de 40 mm de diámetro, PN=16 atm y 3,7 mm de espesor, SDR11, con microaletas en su interior, según UNE-EN 12201-2, y un pie con el tubo doblado en U, reforzado y sin soldaduras, con lastre soldado de 12 kg y soporte de unión para lastre adicional, peso de la sonda 258 kg, temperatura de trabajo entre -20°C y 30°C, suministrada en rollos, con tubo de inyección, y mortero preparado de bentonita y cemento.
Criterio de medición de proyecto: Número de unidades previstas, según documentación gráfica de Proyecto.
Criterio de medición de obra: Se medirá el número de unidades realmente ejecutadas según especificaciones de Proyecto.

| Código | Ud | Descripción | Rendimiento | Precio | Importe |
|---|---|---|---|---|---|
| mt37sgg020a | Ud | Sonda geotérmica para instalación vertical, de 60 m de longitud y 90 mm de diámetro, Turbo Collector "MUOVITECH", formada por un tubo de polietileno de alta densidad (PE 100) de 40 mm de diámetro, PN=16 atm y 3,7 mm de espesor, SDR11, con microaletas en su interior, según UNE-EN 12201-2, y un pie con el tubo doblado en U, reforzado y sin soldaduras, con lastre soldado de 12 kg y soporte de unión para lastre adicional, peso de la sonda 258 kg, temperatura de trabajo entre -20°C y 30°C, suministrada en rollos. (material) | 1.000 | 643.28 | 643.28 |
| mt37sge030a | m | Tubo de inyección, de polietileno de alta densidad (PEAD/HDPE), de 25 mm de diámetro exterior y 2,3 mm de espesor, para relleno de sonda geotérmica vertical. (material) | 62.000 | 1.24 | 76.88 |
| mt08var100a | kg | Mortero preparado de bentonita y cemento, de conductividad térmica mínima 2,35 W/(mK), baja permeabilidad al agua, resistente a heladas, densidad 1800 kg/m³, resistencia mecánica a compresión 10 N/mm², para inyección y relleno de sonda geotérmica vertical. (material) | 1080.000 | 0.70 | 756.00 |
| mo004 | h | Oficial 1ª calefactor. (mano de obra) | 1.514 | 17.82 | 26.98 |
| mo103 | h | Ayudante calefactor. (mano de obra) | 1.514 | 16.10 | 24.38 |
| % | % | Costes directos complementarios | 2 % | 1527.52 | 30.55 |
|  |  | Costes directos |  |  | 1558.07 |
