# Arqueta para la conexión de sondas geotérmicas

- Propiedad del archivo: CYPE INGENIEROS, S.A.
- Formato: FIEBDC-3/2002
- Divisa: EUR
- Costes indirectos: 3.00 %
- IVA: 21.00 %

**ICU020** Ud Arqueta para la conexión de sondas geotérmicas, de polietileno (PE), "MUOVITECH", dimensiones exteriores 850x850x850 mm, con tapa, conexiones de 50 mm de diámetro y 4,6 mm de espesor con la bomba de calor geotérmica y de 40 mm de diámetro y 3,7 mm de espesor con las sondas geotérmicas, para 4 circuitos.
Suministro y colocación de arqueta para la conexión de sondas geotérmicas, de polietileno (PE), "MUOVITECH", dimensiones exteriores 850x850x850 mm, con tapa, conexiones de 50 mm de diámetro y 4,6 mm de espesor con la bomba de calor geotérmica y de 40 mm de diámetro y 3,7 mm de espesor con las sondas geotérmicas, para 4 circuitos, con colector formado por módulo de impulsión y módulo de retorno, de 50 mm de diámetro, con caudalímetro para cada circuito, llave de corte de 1" de diámetro en cada módulo y purgador de aire, sobre solera de hormigón en masa HM-20/B/20/I de 15 cm de espesor.
Incluye: Replanteo. Vertido y compactación del hormigón en formación de solera. Colocación de la arqueta prefabricada. Conexionado de todos los circuitos. Colocación de la tapa. Comprobación de su correcto funcionamiento.
Criterio de medición de proyecto: Número de unidades previstas, según documentación gráfica de Proyecto.
Criterio de medición de obra: Se medirá el número de unidades realmente ejecutadas según especificaciones de Proyecto.
Criterio de valoración económica: El precio no incluye la excavación ni el relleno del trasdós.

| Código | Ud | Descripción | Rendimiento | Precio | Importe |
|---|---|---|---|---|---|
| mt10hmf010Mm | m³ | Hormigón HM-20/B/20/I, fabricado en central. (material) | 0.234 | 73.13 | 17.11 |
| mt38ari020ja | Ud | Arqueta para la conexión de sondas geotérmicas, de polietileno (PE), "MUOVITECH", dimensiones exteriores 850x850x850 mm, con tapa, conexiones de 50 mm de diámetro y 4,6 mm de espesor con la bomba de calor geotérmica y de 40 mm de diámetro y 3,7 mm de espesor con las sondas geotérmicas, para 4 circuitos, con colector formado por módulo de impulsión y módulo de retorno, de 50 mm de diámetro, con caudalímetro para cada circuito, llave de corte de 1" de diámetro en cada módulo y purgador de aire. (material) | 1.000 | 2068.00 | 2068.00 |
| mo020 | h | Oficial 1ª construcción. (mano de obra) | 0.808 | 17.24 | 13.93 |
| mo113 | h | Peón ordinario construcción. (mano de obra) | 0.565 | 15.92 | 8.99 |
| mo008 | h | Oficial 1ª fontanero. (mano de obra) | 0.242 | 17.82 | 4.31 |
| % | % | Costes directos complementarios | 2 % | 2112.34 | 42.25 |
|  |  | Costes directos |  |  | 2154.59 |
