# Colector modular para geotermia

- Propiedad del archivo: CYPE INGENIEROS, S.A.
- Formato: FIEBDC-3/2002
- Divisa: EUR
- Costes indirectos: 3.00 %
- IVA: 21.00 %

## I Instalaciones

### IC Calefacción, climatización y A.C.S.

#### ICU Geotermia

**ICU030** m Colector modular para geotermia, de polietileno de alta densidad (PE 100), "MUOVITECH", de 40 mm de diámetro, para 2 circuitos, con conexiones para tubos de derivación de 40 mm de diámetro, para colocación en sala técnica.
Suministro e instalación de colector modular para geotermia, de polietileno de alta densidad (PE 100), "MUOVITECH", de 40 mm de diámetro, para 2 circuitos, con conexiones para tubos de derivación de 40 mm de diámetro, compuesto por módulo de impulsión con purgador de aire y llave de corte de 1" de diámetro para cada circuito secundario y módulo de retorno con purgador de aire y caudalímetro de 1" de diámetro para cada circuito secundario, para colocación en sala técnica. Totalmente montado, conexionado y probado por la empresa instaladora mediante las correspondientes pruebas de servicio (incluidas en este precio).
Incluye: Replanteo del emplazamiento del colector. Colocación del colector. Conexionado de todos los circuitos. Realización de pruebas de servicio.
Criterio de medición de proyecto: Número de unidades previstas, según documentación gráfica de Proyecto.
Criterio de medición de obra: Se medirá el número de unidades realmente ejecutadas según especificaciones de Proyecto.

| Código | Ud | Descripción | Rendimiento | Precio | Importe |
|---|---|---|---|---|---|
| mt38cgg010a | Ud | Colector modular para geotermia, de polietileno de alta densidad (PE 100), "MUOVITECH", de 40 mm de diámetro, para 2 circuitos, con conexiones para tubos de derivación de 40 mm de diámetro, compuesto por módulo de impulsión con purgador de aire y llave de corte de 1" de diámetro para cada circuito secundario y módulo de retorno con purgador de aire y caudalímetro de 1" de diámetro para cada circuito secundario, incluso abrazaderas, tacos, tornillos y material diverso para fijación. (material) | 1.000 | 852.00 | 852.00 |
| mo004 | h | Oficial 1ª calefactor. (mano de obra) | 1.286 | 17.82 | 22.92 |
| mo103 | h | Ayudante calefactor. (mano de obra) | 1.286 | 16.10 | 20.70 |
| % | % | Costes directos complementarios | 2 % | 895.62 | 17.91 |
|  |  | Costes directos |  |  | 913.53 |
