# Captador geotérmico horizontal

- Propiedad del archivo: CYPE INGENIEROS, S.A.
- Formato: FIEBDC-3/2002
- Divisa: EUR
- Costes indirectos: 3.00 %
- IVA: 21.00 %

**ICU015** m² Captador geotérmico horizontal, formado por tubo de polietileno de alta densidad (PE 100), "MUOVITECH", de 32 mm de diámetro exterior, PN=16 atm y 3 mm de espesor, SDR11, sobre cama de arena de 0 a 5 mm de diámetro y posterior relleno con el mismo material, espesor total de la capa 20 cm.
Suministro e instalación de captador geotérmico horizontal, formado por tubo de polietileno de alta densidad (PE 100), "MUOVITECH", de 32 mm de diámetro exterior, PN=16 atm y 3 mm de espesor, SDR11, colocados con una separación de 50 cm entre ellos, sobre cama de arena de 0 a 5 mm de diámetro y posterior relleno con el mismo material, espesor total de la capa 20 cm, sin incluir la excavación ni el posterior relleno principal de la excavación. Incluso accesorios y piezas especiales. Totalmente montado, conexionado y probado.
Incluye: Eliminación de las tierras sueltas del fondo de la excavación. Replanteo del recorrido de las tuberías, accesorios y piezas especiales. Extendido de la cama de arena. Colocación de tuberías, accesorios y piezas especiales. Ejecución del relleno con arena.
Criterio de medición de proyecto: Superficie medida según documentación gráfica de Proyecto.
Criterio de medición de obra: Se medirá la superficie realmente ejecutada según especificaciones de Proyecto.

| Código | Ud | Descripción | Rendimiento | Precio | Importe |
|---|---|---|---|---|---|
| mt01ara010 | m³ | Arena de 0 a 5 mm de diámetro. (material) | 0.200 | 12.02 | 2.40 |
| mt37sgg070yc | m | Tubo de polietileno de alta densidad (PE 100), "MUOVITECH", de 32 mm de diámetro exterior, PN=16 atm y 3 mm de espesor, SDR11, según UNE-EN 12201-2, con el precio incrementado el 10% en concepto de accesorios y piezas especiales. (material) | 2.000 | 1.87 | 3.74 |
| mo004 | h | Oficial 1ª calefactor. (mano de obra) | 0.151 | 17.82 | 2.69 |
| mo103 | h | Ayudante calefactor. (mano de obra) | 0.151 | 16.10 | 2.43 |
| % | % | Costes directos complementarios | 2 % | 11.26 | 0.23 |
|  |  | Costes directos |  |  | 11.49 |
