# Tubería para circuito de conexión de bomba de calor con colector

- Propiedad del archivo: CYPE INGENIEROS, S.A.
- Formato: FIEBDC-3/2002
- Divisa: EUR
- Costes indirectos: 3.00 %
- IVA: 21.00 %

**ICU040** m Tubería para circuito de conexión de bomba de calor con colector, enterrada, formada por tubo de polietileno de alta densidad (PE 100), "MUOVITECH", de 110 mm de diámetro exterior, PN=10 atm y 6,6 mm de espesor, SDR17.
Suministro e instalación de tubería para circuito de conexión de bomba de calor con colector, enterrada, formada por tubo de polietileno de alta densidad (PE 100), "MUOVITECH", de 110 mm de diámetro exterior, PN=10 atm y 6,6 mm de espesor, SDR17. Incluso accesorios y piezas especiales. Totalmente montada, conexionada y probada por la empresa instaladora.
Incluye: Replanteo del recorrido de las tuberías, accesorios y piezas especiales. Colocación y fijación de la tubería, accesorios y piezas especiales. Conexionado de todos los circuitos. Realización de pruebas de servicio.
Criterio de medición de proyecto: Longitud medida según documentación gráfica de Proyecto.
Criterio de medición de obra: Se medirá la longitud realmente ejecutada según especificaciones de Proyecto.

| Código | Ud | Descripción | Rendimiento | Precio | Importe |
|---|---|---|---|---|---|
| mt37sgg070sc | m | Tubo de polietileno de alta densidad (PE 100), "MUOVITECH", de 110 mm de diámetro exterior, PN=10 atm y 6,6 mm de espesor, SDR17, según UNE-EN 12201-2, con el precio incrementado el 10% en concepto de accesorios y piezas especiales. (material) | 1.000 | 29.37 | 29.37 |
| mo004 | h | Oficial 1ª calefactor. (mano de obra) | 1.891 | 17.82 | 33.70 |
| mo103 | h | Ayudante calefactor. (mano de obra) | 1.891 | 16.10 | 30.45 |
| % | % | Costes directos complementarios | 2 % | 93.52 | 1.87 |
|  |  | Costes directos |  |  | 95.39 |
